# Muster-Leistungsbeschreibung
Leistungsbeschreibung (GAEB 90, DA81)
Währung: EUR

## Remmers OS 5b (OS DI) - Betofix OS 5b+
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

**00001.0001 Untergrundvorbehandlung mit geeignetem Verfahren**
Untergrundvorbehandlung der mineralischen Flächen
mit geeignetem Verfahren zur Erzielung eines sauberen
und tragfähigen Untergrundes, frei von
haftungsmindernden Schichten.
Der Untergrund muss nach der Untergrundvorbehandlung
die geforderten Werte aus den technischen Unterlagen
des nachfolgenden Instandsetzungssystems aufweisen
bzw. zur Applikation der nachfolgenden Arbeitsgänge
geeignet sein.
Einheit: m2

**00001.0002 Kratzspachtelung (Betofix OS 5b+)**
Aufbringen einer Kratzspachtelung aus einem
zweikomponentigen polymer-Zement-Gemisch
auf den vorbereiteten Untergrund mit
Remmers Betofix OS 5b+.

Bauteil:_________________

Verbrauch:
Ca. 1,7 kg/m²/mm Trockenschichtdicke
Remmers Betofix OS 5b+ <1113>
Einheit: m2

**00001.0003 Rissüberbrückender Oberflächenschutz und Abdichtung (Betofix OS 5b+)**
Aufbringen einer risseüberbrückenden
Oberflächenschutzbeschichtung und Abdichtung mit dem
zweikomponentigen Polymer-Zement-Gemisch Remmers OS
5b+.

Bauteil:__________________

Geforderte Gesamtschichtdicke:__________mm

Produkt regelkonform zweilagig auf den vorbereiteten
Untergrund  mittels Schlämmbürste, Glättkelle oder
im Spritzverfahren
auftragen.

Zweite Lage nach ausreichender Trocknung aufbringen.

Verbrauch:
ca. 1,7 kg/m²/mm Trockenschichtdicke
ca. 3,4 kg/m² bei 2 mm Trockenschichtdicke
Remmers Betofix OS 5b+ <1113>
Einheit: m2

**00001.0004 Hochwertige Reinacrylat-Beschichtung(Color PA)**
*** Bedarfsposition ohne GB
Beschichtung  mit der CO2-bremsenden,
wasserabweisenden Reinacrylat-Farbe
mit lichtechten alkalibeständigen Oxidpigmenten
Remmers Color PA.

Bauteil:_________________

Anzahl der Aufträge: __________

Farbton:____________nach Remmers Farbtonkarte

Verbrauch:
ca. 0,2 l/m² Remmers Color PA weiß <6500> je Anstrich
je nach Untergrundbeschaffenheit
ca. 0,2 l/m² Remmers Color PA <6530> je Anstrich
je nach Untergrundbeschaffenheit
nach Remmers Farbtonkollektion
Einheit: m2
